# FGDA Musterleistungsverzeichnis
Leistungsbeschreibung (GAEB DA XML 3.0, DA81)
Projekt: D0000
Währung: EUR
Vergabeart: Beschränkte Ausschreibung
Erstellt mit: GXML Toolbox V3.11 R20091211, ARRIBAp V14.4.314, 01.03.2018

## Abkürzungsverzeichnis
Abkürzungsverzeichnis:

AG

Auftraggeber, hier: Bauherr
AN

Auftragnehmer, hier: ausführendes (Bau-) Unternehmen,

welches die Abdichtungskomponenten ausführt

BQS

Bundeseinheitlicher QualitätsstandardDGGT

Deutsche Gesellschaft für Geotechnik e.V.
DIN

Deutsches Institut für NormungEN

Europäische Norm (Europäisches Komitee für Normung CEN)

EP

Eigenprüfung (qualitätssichernde Stelle des ausführenden Unternehmens)

EPr.

Einheitspreis

GDA

Arbeitskreis 6.1 – Geotechnik der Deponien der

Deutschen Gesellschaft für Geotechnik e.V. (DGGT) / GTD

Geosynthetische Tondichtungsbahn

EUR

Euro

FP

Fremdprüfung (unabhängige und akkreditierte fremdprüfende Stelle)

FÜ

Fremdüberwachung, qualitätssichernde Stelle bei der Produktion

von Abdichtungskomponenten bzw. -materialien

ISO

Internationale Organisation für Normung

KDB

Kunststoffdichtungsbahn

km

Kilometer

LAGA

Länderarbeitsgemeinschaft Abfall

QM

Qualitätsmanagement

QMP

Qualitätsmanagementplan

L-IS

Leiter der Inspektionsstelle
L-PL

Leiter des PrüflaboratoriumsvFP

verantwortlicher Fremdprüfer

FPVO

Fremdprüfer vor Ort
Stck

Stück

Std

Stunde

Mt

Monat

## 01 Fremdprüfung Mineralik Basisabdichtung
Datum: 01.03.2018

### Bereich 1 Technische Bearbeitung

#### Abschnitt 1.1 Aufgaben vor Baubeginn

**1.1.1 Prüfung des Qualitätsmanagementplan**
Prüfung des Qualitätsmanagementplan (QMP) möglichst vor Veröffentlichung der Ausschreibung
Menge: 1,000 Std
Voraussichtliche Abrechnungsmenge: 1,000

**1.1.2 Prüfung Eignungsprüfung**
Prüfung der Ergebnisse der Eignungsprüfungen auf Vollständigkeit und Bewertung der Eignung der für den Einbau vorgesehenen Baustoffe.
Prüfung je Schicht und Einbaumaterial.
Menge: 1,000 Std
Voraussichtliche Abrechnungsmenge: 1,000

**1.1.3 Prüfung Standsicherheitsnachweis**
Prüfung der zum Nachweis der Standsicherheit vorgelegten Ergebnisse der Laborversuche auf Vollständigkeit und Plausibilität.
Menge: 1,000 Std
Voraussichtliche Abrechnungsmenge: 1,000

**1.1.4 Prüfung des Prüfplan AN**
Prüfung eines vom Auftragnehmer vorgeschlagenen Prüfplans mit statistischen Prüfkriterien nach GDA E 5-8.
Menge: 1,000 Std
Voraussichtliche Abrechnungsmenge: 1,000

**1.1.5 Beleitung des Probefeldeinbaus vFP**
Begleitung des Probefeldbaus durch den verantwortlichen Fremdprüfer.
Menge: 1,000 Std
Voraussichtliche Abrechnungsmenge: 1,000

**1.1.6 Prüfung Probefeld Eignungsprüfung**
Prüfung der Übereinstimmung der in den Eignungsprüfungen untersuchten mineralischen Baustoffe mit denen des Probefeldes
Menge: 1,000 Std
Voraussichtliche Abrechnungsmenge: 1,000

**1.1.7 Freigabeempfehlung Einbauvorschlag**
Stellungnahme und Freigabeempfehlung des von der Baufirma aus den Ergebnissen des Probefeldes abgeleiteten Einbauvorschlages.
In 5-facher Ausfertigung.
Menge: 1,000 Std
Voraussichtliche Abrechnungsmenge: 1,000

#### Abschnitt 1.2 Aufgaben während der Bauphase

**1.2.1 Prüfung Eignungsprüfung**
Prüfung der Übereinstimmung der in den Eignungsprüfungen untersuchten mineralischen Baustoffe mit denen der Bauausführung (z. B. auch durch Kontrollprüfungen im Rahmen der Materialanlieferung)
Menge: 1,000 Std
Voraussichtliche Abrechnungsmenge: 1,000

**1.2.2 Dokumentation Beprobung**
Dokumentation der Beprobung durch Eintrag von Ergebnissen in laufend aktualisierte Listen und Markierung der Entnahmestellen in Lageplänen.
Menge: 1,000 Std
Voraussichtliche Abrechnungsmenge: 1,000

**1.2.3 Freigabeempfehlung**
Freigabeempfehlung auf der Basis der Ergebnisse der Eigen- und Fremdprüfung je Einbauschicht.
Menge: 1,000 Std
Voraussichtliche Abrechnungsmenge: 1,000

**1.2.4 Fortschreibung QMP**
Fachtechnische Fortschreibung des Qualitätsmanagementplan (QMP) je erforderlicher Änderung bzw. Anpassung.
Menge: 1,000 Std
Voraussichtliche Abrechnungsmenge: 1,000

#### Abschnitt 1.3 Aufgaben nach Fertigstellung

**1.3.1 Mitwirkung bei Freigaben**
Mitwirken bei Freigaben fertig hergestellter FIächen in Abstimmung mit dem AG und der zuständigen Behörde.
Abrechnung je Einbauschicht.
Menge: 1,000 Std
Voraussichtliche Abrechnungsmenge: 1,000

**1.3.2 Erstellung Schlussdokumentation**
Erarbeitung der Schlussdokumentation mit allen Ergebnissen der Qualitätsüberwachung und deren Beurteilung in einem abschließenden Bericht für die Abnahme gemäß GDA E 5-1.
In 5-facher Ausfertigung.
Menge: 1,000 Std
Voraussichtliche Abrechnungsmenge: 1,000

#### Abschnitt 1.4 Zusätzliche Aufgaben

**1.4.1 Mitwirkung Aufstellung QMP**
Mitwirken bei der Aufstellung des Qualitätsmanagementplan (QMP).
Menge: 1,000 Std
Voraussichtliche Abrechnungsmenge: 1,000

**1.4.2 Prüfung Ausführungsplanung**
Prüfung der Ausführungsplanung auf die Anforderungen
an das Qualitätsmanagement nach BQS und deren
Normen und Richtlinien unter Berücksichtigung der
Funktionalität des Abdichtungssystems.
Menge: 1,000 Std
Voraussichtliche Abrechnungsmenge: 1,000

**1.4.3 Stellungnahme zur Ausführung**
Fachtechnische Prüfungen und Stellungnahmen zu Ausführungs- oder Verfahrensvorschlägen in Bezug auf die Qualität, wie beispielsweise Beurteilung von Änderungen des Bauablaufes im Hinblick auf die Sicherstellung der Qualität, Beurteilung eventuell
erforderlicher Maßnahmen zum Qualitätserhalt halbfertiger Bauleistungen. Einschließlich fachtechnische Beurteilung des von der Baufirma vorzulegenden Sanierungsvorschlages bei unzureichender Qualität.
In 5-facher Ausfertigung.
Menge: 1,000 Std
Voraussichtliche Abrechnungsmenge: 1,000

### Bereich 2 Versuchsfeld

#### Abschnitt 2.1 Geologische/ technische Barriere

**2.1.1 Trockendichte/ Verdichtungsgrad**
Bestimmung der Trockendichte/ Verdichtungsgrad gemäß DIN 18125-2.
Regelbeprobungsumfang an mindestens 3 Stellen aus jeder Schüttlage oder gemäß QMP.
Menge: 1,000 Stck
Voraussichtliche Abrechnungsmenge: 1,000

**2.1.2 Wassergehaltsbestimmung**
Wassergehaltsbestimmung gemäß DIN 18121.
Regelbeprobungsumfang an mindestens 3 Stellen aus jeder Schüttlage oder gemäß QMP.
Menge: 1,000 Stck
Voraussichtliche Abrechnungsmenge: 1,000

**2.1.3 Wasserdurchlässigkeit DIN 18130-1 ZY-Versuch**
Bestimmung der Wasserdurchlässigkeit gemäß DIN 18130-1.
Im Versuchszylinder mit Standrohren oder Druckerzeuger
für alle Bodenarten (ZY – Versuch).
Regelbeprobungsumfang an mindestens 3 Stellen aus jeder Schüttlage und jeweils eine Probe im Bereich der Fugen zwischen den Schüttlagen oder gemäß QMP.
Menge: 1,000 Stck
Voraussichtliche Abrechnungsmenge: 1,000

**2.1.4 Wasserdurchlässigkeit DIN 18130-1 TX-Versuch**
*** Bedarfsposition ohne GB
Bestimmung der Wasserdurchlässigkeit gemäß DIN 18130-1.
In der Triaxialzelle (TX – Versuch).
Regelbeprobungsumfang an mindestens 3 Stellen aus jeder Schüttlage und jeweils eine Probe im Bereich der Fugen zwischen den Schüttlagen oder gemäß QMP.
Menge: 1,000 Stck
Voraussichtliche Abrechnungsmenge: 1,000

**2.1.5 Komb. Sieb- u.Sedimentationsanalyse**
Ermittlung der Korngrößenverteilung gemäß DIN 18123 durch kombinierte Sieb- und Sedimentationsanalyse.
Regelbeprobungsumfang mindestens eine Untersuchung je Schüttlage oder gemäß QMP.
Menge: 1,000 Stck
Voraussichtliche Abrechnungsmenge: 1,000

**2.1.6 Korngrößenverteilung Sedimentation**
*** Bedarfsposition ohne GB
Ermittlung der Korngrößenverteilung gemäß DIN 18123 durch Sedimentationsanalyse.
Regelbeprobungsumfang mindestens eine Untersuchung je Schüttlage oder gemäß QMP.
Menge: 1,000 Stck
Voraussichtliche Abrechnungsmenge: 1,000

**2.1.7 Zustandsgrenzen gem. DIN 18122**
Bestimmung der Zustandsgrenzen (Konsistenzgrenzen) gemäß DIN 18122-1 (Fließ- und Ausrollgrenze) und DIN 18122-2 (Schrumpfgrenze).
Regelbeprobungsumfang mindestens eine Untersuchung je Schüttlage oder gemäß QMP.
Menge: 1,000 Stck
Voraussichtliche Abrechnungsmenge: 1,000

**2.1.8 Wasseraufnahmevermögen DIN 18132**
Bestimmung des Wasseraufnahmevermögens gemäß DIN 18132:1995-12.
Regelbeprobungsumfang mindestens eine Untersuchung je Schüttlage oder gemäß QMP.
Menge: 1,000 Stck
Voraussichtliche Abrechnungsmenge: 1,000

**2.1.9 Zusatz zur Homogenitätsprüfung**
Zusätzliche Prüfungen zur Homogenitätsprüfung: Wassergehaltsbestimmung gemäß DIN 18121 und Bestimmung des Wasseraufnahmevermögens gemäß DIN 18132:1995-12.
Regelbeprobungsumfang je Schüttlage mindestens 5 Stichproben gemäß GDA E 3-5 oder gemäß QMP.
Menge: 1,000 Stck
Voraussichtliche Abrechnungsmenge: 1,000

**2.1.10 Carbonatgehalt gem. DIN 18129**
Bestimmung des Carbonatgehalts gem. DIN 18129.
Beprobungsumfang gemäß QMP.
Menge: 1,000 Stck
Voraussichtliche Abrechnungsmenge: 1,000

**2.1.11 Glühverlust gem. DIN 18128**
Bestimmung des Glühverlusts (organische Bestandteile) gemäß DIN 18129.
Beprobungsumfang gemäß QMP.
Menge: 1,000 Stck
Voraussichtliche Abrechnungsmenge: 1,000

#### Abschnitt 2.2 Mineralische Dichtung

**2.2.1 Trockendichte/ Verdichtungsgrad**
Bestimmung der Trockendichte/ Verdichtungsgrad gemäß DIN 18125-2.
Regelbeprobungsumfang an mindestens 3 Stellen aus jeder Schüttlage oder gemäß QMP.
Menge: 1,000 Stck
Voraussichtliche Abrechnungsmenge: 1,000

**2.2.2 Wasserdurchlässigkeit DIN 18130-1 ZY-Versuch**
Bestimmung der Wasserdurchlässigkeit gemäß DIN 18130-1.
Im Versuchszylinder mit Standrohren oder Druckerzeuger
für alle Bodenarten (ZY – Versuch).
Regelbeprobungsumfang an mindestens 3 Stellen aus jeder Schüttlage und jeweils eine Probe im Bereich der Fugen zwischen den Schüttlagen oder gemäß QMP.
Menge: 1,000 Stck
Voraussichtliche Abrechnungsmenge: 1,000

**2.2.3 Wasserdurchlässigkeit DIN 18130-1 TX-Versuch**
*** Bedarfsposition ohne GB
Bestimmung der Wasserdurchlässigkeit gemäß DIN 18130-1.
In der Triaxialzelle (TX – Versuch).
Regelbeprobungsumfang an mindestens 3 Stellen aus jeder Schüttlage und jeweils eine Probe im Bereich der Fugen zwischen den Schüttlagen oder gemäß QMP.
Menge: 1,000 Stck
Voraussichtliche Abrechnungsmenge: 1,000

**2.2.4 Komb. Sieb- u.Sedimentationsanalyse**
Ermittlung der Korngrößenverteilung gemäß DIN 18123 durch kombinierte Sieb- und Sedimentationsanalyse.
Regelbeprobungsumfang mindestens eine Untersuchung je Schüttlage oder gemäß QMP.
Menge: 1,000 Stck
Voraussichtliche Abrechnungsmenge: 1,000

**2.2.5 Korngrößenverteilung Sedimentation**
*** Bedarfsposition ohne GB
Ermittlung der Korngrößenverteilung gemäß DIN 18123 durch Sedimentationsanalyse.
Regelbeprobungsumfang mindestens eine Untersuchung je Schüttlage oder gemäß QMP.
Menge: 1,000 Stck
Voraussichtliche Abrechnungsmenge: 1,000

**2.2.6 Zustandsgrenzen gem. DIN 18122**
Bestimmung der Zustandsgrenzen (Konsistenzgrenzen) gemäß DIN 18122-1 (Fließ- und Ausrollgrenze) und DIN 18122-2 (Schrumpfgrenze).
Regelbeprobungsumfang mindestens eine Untersuchung je Schüttlage oder gemäß QMP.
Menge: 1,000 Stck
Voraussichtliche Abrechnungsmenge: 1,000

**2.2.7 Wasseraufnahmevermögen DIN 18132**
Bestimmung des Wasseraufnahmevermögens gemäß DIN 18132:1995-12.
Regelbeprobungsumfang mindestens eine Untersuchung je Schüttlage oder gemäß QMP.
Menge: 1,000 Stck
Voraussichtliche Abrechnungsmenge: 1,000

**2.2.8 Zusatz zur Homogenitätsprüfung**
Zusätzliche Prüfungen zur Homogenitätsprüfung: Wassergehaltsbestimmung gemäß DIN 18121 und Bestimmung des Wasseraufnahmevermögens gemäß DIN 18132:1995-12.
Regelbeprobungsumfang je Schüttlage mindestens 5 Stichproben gemäß GDA E 3-5 oder gemäß QMP.
Menge: 1,000 Stck
Voraussichtliche Abrechnungsmenge: 1,000

**2.2.9 Carbonatgehalt gem. DIN 18129**
Bestimmung des Carbonatgehalts gem. DIN 18129.
Beprobungsumfang gemäß QMP.
Menge: 1,000 Stck
Voraussichtliche Abrechnungsmenge: 1,000

**2.2.10 Glühverlust gem. DIN 18128**
Bestimmung des Glühverlusts (organische Bestandteile) gemäß DIN 18129.
Beprobungsumfang gemäß QMP.
Menge: 1,000 Stck
Voraussichtliche Abrechnungsmenge: 1,000

#### Abschnitt 2.3 Mineral. Schutz-/ Speicherschicht

**2.3.1 Korngrößenverteilung Siebanalyse**
Ermittlung der Korngrößenverteilung gemäß DIN 18123 durch Siebanalyse nach nassem Abtrennen der Feinanteile.
Regelbeprobungsumfang mindestens eine Untersuchung je Lage und Bodenmaterial oder gemäß QMP.
Menge: 1,000 Stck
Voraussichtliche Abrechnungsmenge: 1,000

**2.3.2 Kornform gem. DIN EN 933-4**
Bestimmung der Kornform – Kornformkennzahl (DIN EN 933-4).
Regelbeprobungsumfang mindestens eine Untersuchung je Lage und Bodenmaterial oder gemäß QMP.
Menge: 1,000 Stck
Voraussichtliche Abrechnungsmenge: 1,000

**2.3.3 Trockendichte/ Verdichtungsgrad**
Bestimmung der Trockendichte/ Verdichtungsgrad gemäß DIN 18125 oder gemäß DIN EN ISO 17892-2.
Beprobungsumfang gemäß QMP.
Menge: 1,000 Stck
Voraussichtliche Abrechnungsmenge: 1,000

**2.3.4 Proctorversuch (100 mm Durchmesser)**
Proctorversuch gemäß DIN 18127 mit Durchmesser des Versuchszylinders 100 mm für zulässiges Größtkorn 20,0 mm.
Beprobungsumfang gemäß QMP.
Menge: 1,000 Stck
Voraussichtliche Abrechnungsmenge: 1,000

**2.3.5 Wasserdurchlässigkeit DIN 18130-1 ZY-Versuch**
*** Bedarfsposition mit GB
Bestimmung der Wasserdurchlässigkeit gemäß DIN 18130-1.
Im Versuchszylinder mit Standrohren oder Druckerzeuger
für alle Bodenarten (ZY – Versuch).
Beprobungsumfang gemäß QMP.
Menge: 1,000 Stck
Voraussichtliche Abrechnungsmenge: 1,000

**2.3.6 Bestimmung Gesamtcarbonatgehalt**
*** Bedarfsposition mit GB
Bestimmung des Gesamtcarbonatgehalts gem. GDA E 3-12.
Beprobungsumfang gemäß QMP.
Menge: 1,000 Stck
Voraussichtliche Abrechnungsmenge: 1,000

#### Abschnitt 2.4 Mineralische Entwässerungsschicht

**2.4.1 Korngrößenverteilung Siebanalyse**
Ermittlung der Korngrößenverteilung gemäß DIN 18123 durch Siebanalyse nach nassem Abtrennen der Feinanteile.
Regelbeprobungsumfang mindestens eine Untersuchung je Lage und Bodenmaterial oder gemäß QMP.
Menge: 1,000 Stck
Voraussichtliche Abrechnungsmenge: 1,000

**2.4.2 Kornform gem. DIN EN 933-4**
Bestimmung der Kornform – Kornformkennzahl (DIN EN 933-4).
Regelbeprobungsumfang mindestens eine Untersuchung je Lage und Bodenmaterial oder gemäß QMP.
Menge: 1,000 Stck
Voraussichtliche Abrechnungsmenge: 1,000

**2.4.3 Bestimmung Gesamtcarbonatgehalt**
Bestimmung des Gesamtcarbonatgehalts gem. GDA E 3-12.
Regelbeprobungsumfang mindestens eine Untersuchung je Lage und Bodenmaterial oder gemäß QMP.
Menge: 1,000 Stck
Voraussichtliche Abrechnungsmenge: 1,000

**2.4.4 Wasserdurchlässigkeit DIN 18130-1 ZY-Versuch**
*** Bedarfsposition mit GB
Bestimmung der Wasserdurchlässigkeit gemäß DIN 18130-1.
Im Versuchszylinder mit Standrohren oder Druckerzeuger
für alle Bodenarten (ZY – Versuch).
Beprobungsumfang gemäß QMP.
Menge: 1,000 Stck
Voraussichtliche Abrechnungsmenge: 1,000

**2.4.5 Kornfestigkeit**
*** Bedarfsposition mit GB
Bestimmung der Kornfestigkeit nach GDA E 3-12.
Beprobungsumfang gemäß QMP.
Menge: 1,000 Stck
Voraussichtliche Abrechnungsmenge: 1,000

### Bereich 3 Feld- und Laboruntersuchung

#### Abschnitt 3.1 Geologische/ technische Barriere

**3.1.1 Trockendichte/ Verdichtungsgrad**
Bestimmung der Trockendichte/ Verdichtungsgrad gemäß DIN 18125-2.
Beprobungsumfang je 1.000 m2 und Lage, mindestens aber an drei verschiedenen Stellen oder gemäß QMP.
Entnahme im unteren Drittel der jeweiligen Lage.
Menge: 1,000 Stck
Voraussichtliche Abrechnungsmenge: 1,000

**3.1.2 Wassergehalt gem. DIN 18121**
Wassergehaltsbestimmung gemäß DIN 18121.
Beprobungsumfang je 1.000 m2 und Lage, mindestens aber an drei verschiedenen Stellen oder gemäß QMP.
Menge: 1,000 Stck
Voraussichtliche Abrechnungsmenge: 1,000

**3.1.3 Wasserdurchlässigkeit DIN 18130-1 ZY-Versuch**
Bestimmung der Wasserdurchlässigkeit gemäß DIN 18130-1.
Im Versuchszylinder mit Standrohren oder Druckerzeuger
für alle Bodenarten (ZY – Versuch).
Regelbeprobungsumfang je 1.000 m2 und Lage, mindestens aber an drei verschiedenen Stellen oder gemäß QMP.
Menge: 1,000 Stck
Voraussichtliche Abrechnungsmenge: 1,000

**3.1.4 Wasserdurchlässigkeit DIN 18130-1 TX-Versuch**
*** Bedarfsposition ohne GB
Bestimmung der Wasserdurchlässigkeit gemäß DIN 18130-1.
In der Triaxialzelle (TX – Versuch).
Regelbeprobungsumfang je 1.000 m2 und Lage, mindestens aber an drei verschiedenen Stellen oder gemäß QMP.
Menge: 1,000 Stck
Voraussichtliche Abrechnungsmenge: 1,000

**3.1.5 Komb. Sieb- u.Sedimentationsanalyse**
Ermittlung der Korngrößenverteilung gemäß DIN 18123 durch kombinierte Sieb- und Sedimentationsanalyse.
Regelbeprobungsumfang je 4.000 m2 (jede 4.Probe) und Lage, mindestens jedoch 1 mal pro Einbautag bzw. Teilfläche oder gemäß QMP.
Menge: 1,000 Stck
Voraussichtliche Abrechnungsmenge: 1,000

**3.1.6 Korngrößenverteilung Sedimentation**
Ermittlung der Korngrößenverteilung gemäß DIN 18123 durch Sedimentationsanalyse.
Regelbeprobungsumfang je 4.000 m2 (jede 4.Probe) und Lage, mindestens jedoch 1 mal pro Einbautag bzw. Teilfläche oder gemäß QMP.
Menge: 1,000 Stck
Voraussichtliche Abrechnungsmenge: 1,000

**3.1.7 Proctorversuch (100 mm Durchmesser)**
Proctorversuch gemäß DIN 18127 mit Durchmesser des Versuchszylinders 100 mm für zulässiges Größtkorn 20,0 mm.
Regelbeprobungsumfang je 4.000 m2 (jede 4.Probe) und Lage, mindestens jedoch 1 mal pro Einbautag bzw. Teilfläche oder gemäß QMP.
Menge: 1,000 Stck
Voraussichtliche Abrechnungsmenge: 1,000

**3.1.8 Proctorversuch (150 mm Durchmesser)**
*** Bedarfsposition ohne GB
Proctorversuch gemäß DIN 18127 mit Durchmesser des Versuchszylinders 150 mm für zulässiges Größtkorn über 20 bis 31,5 mm.
Regelbeprobungsumfang je 4.000 m2 (jede 4.Probe) und Lage, mindestens jedoch 1 mal pro Einbautag bzw. Teilfläche oder gemäß QMP.
Menge: 1,000 Stck
Voraussichtliche Abrechnungsmenge: 1,000

#### Abschnitt 3.2 Mineralische Dichtung

**3.2.1 Trockendichte/ Verdichtungsgrad**
Bestimmung der Trockendichte/ Verdichtungsgrad gemäß DIN 18125-2.
Regelbeprobungsumfang je 1.000 m2 und Lage, mindestens aber an drei verschiedenen Stellen.
Entnahme im unteren Drittel der jeweiligen Lage oder gemäß QMP.
Menge: 1,000 Stck
Voraussichtliche Abrechnungsmenge: 1,000

**3.2.2 Trockendichte/ Verdichtungsgrad Horizontal**
*** Bedarfsposition ohne GB
Bestimmung der Trockendichte/ Verdichtungsgrad gemäß DIN 18125-2 bei Einbau in horizontalen Lagen.
Regelbeprobungsumfang jeweils alle 30 m je Einbaulage oder gemäß QMP.
Menge: 1,000 Stck
Voraussichtliche Abrechnungsmenge: 1,000

**3.2.3 Wassergehalt gem. DIN 18121**
Wassergehaltsbestimmung gemäß DIN 18121.
Regelbeprobungsumfang je 1.000 m2 und Lage, mindestens aber an drei verschiedenen Stellen oder gemäß QMP.
Menge: 1,000 Stck
Voraussichtliche Abrechnungsmenge: 1,000

**3.2.4 Wasserdurchlässigkeit DIN 18130-1 ZY-Versuch**
Bestimmung der Wasserdurchlässigkeit gemäß DIN 18130-1.
Im Versuchszylinder mit Standrohren oder Druckerzeuger
für alle Bodenarten (ZY – Versuch).
Regelbeprobungsumfang je 1.000 m2 und Lage, mindestens aber an drei verschiedenen Stellen oder gemäß QMP.
Menge: 1,000 Stck
Voraussichtliche Abrechnungsmenge: 1,000

**3.2.5 Wasserdurchlässigkeit DIN 18130-1 TX-Versuch**
*** Bedarfsposition ohne GB
Bestimmung der Wasserdurchlässigkeit gemäß DIN 18130-1.
In der Triaxialzelle (TX – Versuch).
Regelbeprobungsumfang je 1.000 m2 und Lage, mindestens aber an drei verschiedenen Stellen oder gemäß QMP.
Menge: 1,000 Stck
Voraussichtliche Abrechnungsmenge: 1,000

**3.2.6 Korngrößenverteilung Sedimentation**
Ermittlung der Korngrößenverteilung gemäß DIN 18123 durch Sedimentationsanalyse.
Regelbeprobungsumfang je 4.000 m2 (jede 4.Probe) und Lage, mindestens jedoch 1 mal pro Einbautag bzw. Teilfläche oder gemäß QMP.
Menge: 1,000 Stck
Voraussichtliche Abrechnungsmenge: 1,000

**3.2.7 Komb. Sieb- u.Sedimentationsanalyse**
*** Bedarfsposition ohne GB
Ermittlung der Korngrößenverteilung gemäß DIN 18123 durch kombinierte Sieb- und Sedimentationsanalyse (bindige Materialien mit Größtkorn bis max. 31,5 mm).
Regelbeprobungsumfang je 4.000 m2 (jede 4.Probe) und Lage, mindestens jedoch 1 mal pro Einbautag bzw. Teilfläche oder gemäß QMP.
Menge: 1,000 Stck
Voraussichtliche Abrechnungsmenge: 1,000

**3.2.8 Proctorversuch (100 mm Durchmesser)**
Proctorversuch gemäß DIN 18127 mit Durchmesser des Versuchszylinders 100 mm für zulässiges Größtkorn 20,0 mm.
Regelbeprobungsumfang je 4.000 m2 (jede 4.Probe) und Lage, mindestens jedoch 1 mal pro Einbautag bzw. Teilfläche oder gemäß QMP.
Menge: 1,000 Stck
Voraussichtliche Abrechnungsmenge: 1,000

**3.2.9 Proctorversuch (150 mm Durchmesser)**
*** Bedarfsposition ohne GB
Proctorversuch gemäß DIN 18127 mit Durchmesser des Versuchszylinders 150 mm für zulässiges Größtkorn über 20 bis 31,5 mm.
Regelbeprobungsumfang je 4.000 m2 (jede 4.Probe) und Lage, mindestens jedoch 1 mal pro Einbautag bzw. Teilfläche oder gemäß QMP.
Menge: 1,000 Stck
Voraussichtliche Abrechnungsmenge: 1,000

**3.2.10 Carbonatgehalt gem. DIN 18129**
Bestimmung des Carbonatgehalts gem. DIN 18129.
Beprobungsumfang gemäß QMP.
Menge: 1,000 Stck
Voraussichtliche Abrechnungsmenge: 1,000

**3.2.11 Glühverlust gem. DIN 18128**
Bestimmung des Glühverlusts (organische Bestandteile) gemäß DIN 18129.
Beprobungsumfang gemäß QMP.
Menge: 1,000 Stck
Voraussichtliche Abrechnungsmenge: 1,000

#### Abschnitt 3.3 Mineral. Schutz-/ Speicherschicht

**3.3.1 Korngrößenverteilung Siebanalyse**
Ermittlung der Korngrößenverteilung gemäß DIN 18123 durch Siebanalyse nach nassem Abtrennen der Feinanteile.
Regelbeprobungsumfang je 3.000 m2, mindestens aber einmal je Bodenmaterial oder gemäß QMP.
Menge: 1,000 Stck
Voraussichtliche Abrechnungsmenge: 1,000

**3.3.2 Kornform gem. DIN EN 933-4**
Bestimmung der Kornform – Kornformkennzahl (DIN EN 933-4).
Regelbeprobungsumfang je 15.000 m2, mindestens aber einmal je Bodenmaterial oder gemäß QMP.
Menge: 1,000 Stck
Voraussichtliche Abrechnungsmenge: 1,000

**3.3.3 Wasserdurchlässigkeit DIN 18130-1 ZY-Versuch**
Bestimmung der Wasserdurchlässigkeit gemäß DIN 18130-1.
Im Versuchszylinder mit Standrohren oder Druckerzeuger
für alle Bodenarten (ZY – Versuch).
Beprobungsumfang gemäß QMP.
Menge: 1,000 Stck
Voraussichtliche Abrechnungsmenge: 1,000

**3.3.4 Trockendichte/ Verdichtungsgrad**
Bestimmung der Trockendichte/ Verdichtungsgrad gemäß DIN 18125 oder gemäß DIN EN ISO 17892-2.
Beprobungsumfang gemäß QMP.
Menge: 1,000 Stck
Voraussichtliche Abrechnungsmenge: 1,000

**3.3.5 Proctorversuch (100 mm Durchmesser)**
Proctorversuch gemäß DIN 18127 mit Durchmesser des Versuchszylinders 100 mm für zulässiges Größtkorn 20,0 mm.
Beprobungsumfang gemäß QMP.
Menge: 1,000 Stck
Voraussichtliche Abrechnungsmenge: 1,000

**3.3.6 Wassergehalt gem. DIN 18121-1**
Wassergehaltsbestimmung gemäß DIN 18121.
Beprobungsumfang gemäß QMP.
Menge: 1,000 Stck
Voraussichtliche Abrechnungsmenge: 1,000

#### Abschnitt 3.4 Mineralische Entwässerungsschicht

**3.4.1 Korngrößenverteilung Siebanalyse**
Ermittlung der Korngrößenverteilung gemäß DIN 18123 durch Siebanalyse nach nassem Abtrennen der Feinanteile.
Regelbeprobungsumfang je 3.000 m2, mindestens aber einmal je Bodenmaterial oder gemäß QMP.
Menge: 1,000 Stck
Voraussichtliche Abrechnungsmenge: 1,000

**3.4.2 Bestimmung Gesamtcarbonatgehalt**
Bestimmung des Gesamtcarbonatgehalts gem. GDA E 3-12.
Regelbeprobungsumfang je 15.000 m2, mindestens aber einmal je Bodenmaterial oder gemäß QMP.
Menge: 1,000 Stck
Voraussichtliche Abrechnungsmenge: 1,000

**3.4.3 Kornform gem. DIN EN 933-4**
Bestimmung der Kornform – Kornformkennzahl (DIN EN 933-4).
Regelbeprobungsumfang je 15.000 m2, mindestens aber einmal je Bodenmaterial oder gemäß QMP.
Menge: 1,000 Stck
Voraussichtliche Abrechnungsmenge: 1,000

**3.4.4 Wasserdurchlässigkeit DIN 18130-1 ZY-Versuch**
Bestimmung der Wasserdurchlässigkeit gemäß DIN 18130-1.
Im Versuchszylinder mit Standrohren oder Druckerzeuger
für alle Bodenarten (ZY – Versuch).
Beprobungsumfang gemäß QMP.
Menge: 1,000 Stck
Voraussichtliche Abrechnungsmenge: 1,000

**3.4.5 Kornfestigkeit**
Bestimmung der Kornfestigkeit nach GDA E 3-12.
Beprobungsumfang gemäß QMP.
Menge: 1,000 Stck
Voraussichtliche Abrechnungsmenge: 1,000

### Bereich 4 Inspektionstätigkeiten vor Ort

#### Abschnitt 4.1 Allgemein

**4.1.1 Laborraum d.AG einrichten**
Laborraum für die Leistungen der Fremdprüfung (FP) nach Wahl der FP zu Beginn der Baumaßnahme einrichten und
nach Abschluss der Baumaßnahme räumen.
Laborraum stellt der AG mit allen erforderlichen Anschlüssen.
Laborraum befindet sich im Baustellenbereich.
Einrichtung = Computer, Digitalcamera, Mobiltelefon, Baustellenfahrzeug, Geräte für Feld- und Laborversuche.
Einschließlich Antransport,  betriebsbereit einrichten sowie nach Abschluss der Baumaßnahme räumen.
70 v.H. des Einheitspreises werden nach Bereitstellung, der Rest nach Erfüllung der Leistung vergütet.
Vorhalten, Unterhalten und Betreiben werden gesondert
vergütet.
Menge: 1,000 St
Voraussichtliche Abrechnungsmenge: 1,000

**4.1.2 Einrichtung vorhalten u.betreiben**
Sämtliche Einrichtungen im Laborraum für die Leistungen
der FP vorhalten, unterhalten und betreiben.
Außer den vollen Monaten werden Teilzeiten nach Tagen
zu 1/30 des Einheitspreises vergütet.
Für die Dauer der Bauzeit.
Menge: 1,000 Mt
Voraussichtliche Abrechnungsmenge: 1,000

#### Abschnitt 4.2 Baubegleitung vor Ort

*Hinweis: Hinweis zur nachfolgenden OZ:*
Kalkulationsgrundlage:
Je 1.000 m² und Lage/ Schicht, 1 Ortstermin, davon 35 % Tagessatz FPvo.

**4.2.1 Tagessatz FPvo**
Tagespauschale Fremprüfer vor Ort (FPvo) für:
- Begleitung des Probefeldbaus und der Durchführung der Untersuchungen am Probefeld
- Fachtechnische Begleitung des Baus der mineralischen Komponenten des Abdichtungssystems gemäß bestätigtem Einbaukonzept einschließlich der Probeentnahmen.
- Überwachung bei der Ausführung von qualitäts- und funktions-bestimmenden Arbeiten bzw. Maßnahmen.
- Stichprobenartige Kontrolle der Eigenprüfung der ausführenden Baufirmen
- Überwachung fertig gestellter Flächen einschließlich der Überbauung .
- Baubegleitende Schichtdickenmessung
Baubegleitende Bautagesberichte je Ortstermin in schriftlicher Form führen. Bildliche Dokumentation des Bauzustandes und Fortschrittes.
Reise-, Übernachtungs- sowie Fahrkosten werden nicht gesondert vergütet.
Einschließlich Stellung eines Baustellenfahrzeuges.
Aufenthaltszeit vor Ort ohne Pause über 5,0 bis zu 8,5 Stunden.
Arbeitszeit an Werktagen zwischen 6:00 und 20:00 Uhr.
Menge: 1,000 St
Voraussichtliche Abrechnungsmenge: 1,000

*Hinweis: Hinweis zur nachfolgenden OZ:*
Kalkulationsgrundlage:
Je 1.000 m² und Lage/ Schicht, 1 Ortstermin, davon 65 % Halbtagessatz FPvo.

**4.2.2 Halbtagessatz FPvo**
Halbtagespauschale Fremprüfer vor Ort (FPVO) für:
- Begleitung des Probefeldbaus und der Durchführung der Untersuchungen am Probefeld
- Fachtechnische Begleitung des Baus der mineralischen Komponenten des Abdichtungssystems gemäß bestätigtem Einbaukonzept einschließlich der Probeentnahmen.
- Überwachung bei der Ausführung von qualitäts- und funktions-bestimmenden Arbeiten bzw. Maßnahmen.
- Stichprobenartige Kontrolle der Eigenprüfung der ausführenden Baufirmen
- Überwachung fertig gestellter Flächen einschließlich der Überbauung .
- Baubegleitende Schichtdickenmessung
Baubegleitende Bautagesberichte je Ortstermin in schriftlicher Form führen. Bildliche Dokumentation des Bauzustandes und Fortschrittes.
Reise-, Übernachtungs- sowie Fahrkosten werden nicht gesondert vergütet.
Einschließlich Stellung eines Baustellenfahrzeuges.
Aufenthaltszeit vor Ort ohne Pause bis zu 5,0 Stunden.
Arbeitszeit an Werktagen zwischen 6:00 und 20:00 Uhr.
Menge: 1,000 St
Voraussichtliche Abrechnungsmenge: 1,000

*Hinweis: Hinweis zur nachfolgenden OZ:*
Kalkulationsgrundlage:
Einmal pro Woche 1 Halbtagessatz vFP.

**4.2.3 Halbtagessatz vFP**
Halbtagespauschale des verantwortlichen Fremdprüfers (vFP) für die Anwesenheit/ Besichtigung vor Ort.
Einschließlich der Teilnahme an Baubesprechungen, Abstimmungstermine mit Genehmigungsbehörden, Beratung des Bauherren und Ähnliches.
Reise-, Übernachtungs- sowie Fahrkosten werden nicht gesondert vergütet.
Teilnahme- bzw. Aufenthaltsdauer ohne Pause bis zu 3,0 Stunden.
Menge: 1,000 St
Voraussichtliche Abrechnungsmenge: 1,000

### Bereich 5 Stundensätze

#### Abschnitt 5.1 Zum Nachweis

**5.1.1 Stundensatz L-IS / L-PL**
Stundenlohnarbeiten durch Arbeitskraefte auf Anordnung
des AG ausfuehren.
Der Verrechnungssatz fuer die jeweilige Arbeitskraft
umfasst saemtliche Aufwendungen.
Zuschlaege fuer Nacht-, Sonntags- und Feiertagsarbeit werden nach tariflichen Festlegungen gesondert
verguetet.
Stundensatz für Leiter Inspektionsstelle (L-IS) / Prüflaboratoriums (L-PL) .
Menge: 1,000 Std
Voraussichtliche Abrechnungsmenge: 1,000

**5.1.2 Stundensatz vFP**
Stundenlohnarbeiten durch Arbeitskraefte auf Anordnung
des AG ausfuehren.
Der Verrechnungssatz fuer die jeweilige Arbeitskraft
umfasst saemtliche Aufwendungen.
Zuschlaege fuer Nacht-, Sonntags- und Feiertagsarbeit werden nach tariflichen Festlegungen gesondert
verguetet.
Stundensatz für verantwortlicher Fremdprüfer (vFP).
Menge: 1,000 Std
Voraussichtliche Abrechnungsmenge: 1,000

**5.1.3 Stundensatz FPvo**
Stundenlohnarbeiten durch Arbeitskraefte auf Anordnung
des AG ausfuehren.
Der Verrechnungssatz fuer die jeweilige Arbeitskraft
umfasst saemtliche Aufwendungen.
Zuschlaege fuer Nacht-, Sonntags- und Feiertagsarbeit werden nach tariflichen Festlegungen gesondert
verguetet.
Stundensatz für Fremdprüfer vor Ort (FPVO).
Menge: 1,000 Std
Voraussichtliche Abrechnungsmenge: 1,000
